# METALLBAUARBEITEN
Angebotsaufforderung (GAEB 90, DA83)
Eröffnung: .  . 10:00
Ende der Zuschlagsfrist: .  .
Währung: EUR
Auftraggeber: Seelsorgeeinheit Bad Schönborn- Kronau, Pfarrer Wolfgang Kes

## METALLBAUARBEITEN
Datum: .  .

*Hinweis*
Bauvorhaben:
Kindergarten St. Franziskus
Stefanienstraße 7, Flst.Nr. 268/6
76709 Kronau

Bauherr:
Seelsorgeeinheit Bad Schönborn- Kronau
Pfarrer Wolfgang Kesenheimer
Kirrlacher Straße 4, 76709 Kronau

Die Seelsorgeeinheit Bad Schönborn- Kronau plant den
Abbruch des vorhandenen Kindergartens und den Neubau
eines 5- gruppigen Kindergartens an gleicher Stelle.
Der Neubau wird als 3- geschossiger Massivbau mit einem
 Dachgeschoss als Holzrahmenbau errichtet.
An der Südgrenze wird der Neubau als Grenzbebauung
errichtet.

Zugang / Zufahrt:
Die Zufahrt erfolgt über die Stefanienstraße.

*Hinweis*
1.0 Umgebung:
Auf dem umgebenden Parkgelände außerhalb des
Baustellengeländes ist das Befahren, Parken von
Fahrzeugen sowie Lagern von Material untersagt (auch
kurzfristig). Schäden an Grünanlage, Bäumen etc. gehen
zu Lasten des Verursachers.
Einschränkungen:
Der Betrieb des angrenzenden Kindergartens in der
Neustraße läuft während der Dauer der Bauarbeiten
weiter. Lager- und Arbeitsflächen können nur in dem auf
 dem Baustelleneinrichtungsplan dargestellten Umfang in
 Anspruch genommen werden. Die Arbeiten haben
unter Rücksichtnahme auf den Betrieb des benachbarten
Kindergartens sowie der Anwohner stattzufinden. Es
dürfen nur hochschallgedämmte Maschinen verwendet
werden. Die Sicherung der Baustelle muss den besonderen
 Anforderungen an den Kindergartenbetrieb
entsprechen bzw. die Anwesenheit von Kindern
berücksichtigen.
Baumschutz:
Die Sträucher und Bäume in der angrenzenden Grünanlage
sind zu schützen, insbesondere das Wurzelwerk der
Bäume.
Sämtliche Arbeiten haben in Absprache mit der
Bauleitung zu erfolgen.

2.0 Witterungsschutz / Schutz Bausubstanz
Der Schutz der eigenen Bauleistung sowie des
bestehenden Gebäudes vor Regen und sonstigen
Witterungseinflüssen ist jederzeit zu gewährleisten und
 in die Einheitspreise der Positionen einzurechnen,
sofern nachfolgend keine gesonderten Positionen dafür
ausgewiesen wurden.
Gleiches gilt für den Schutz der vorhandenen
Bausubstanz, die bei sämtlichen Arbeiten dauerhaft vor
Beschädigungen zu schützen ist. (z.B. Abdecken und
Abkleben von Fensterbrüstungen, Fensterrahmen,
Bodenbelägen etc.)

3.0 Bauleitung AN
Vom AN ist ein verantwortlicher Bauleiter / Vorarbeiter
 zu benennen, der der deutschen Sprache mächtig ist.
Dieser ist mit einem Notfall - Handy auszurüsten, um
bei Notfällen jederzeit erreichbar zu sein.

4.0 Entsorgung von Abfällen / Abbruchmaterial
Wird in den nachfolgenden Positionen Entsorgung
gefordert bedeutet dies, dass das betreffende Material
in das Eigentum des AN übergeht. Das Material ist vom
AN selbständig und auf eigene Kosten nach Sorten
getrennt zu entsorgen und unverzüglich von der
Baustelle zu entfernen.
Anfallender Bauschutt, Verpackungsmaterialien etc. sind
 vom AN selbständig und auf eigene Kosten nach Sorten
getrennt zu entsorgen.
Auf Verlangen ist ein Nachweis über die ordnungsgemäße
und fachgerechte Entsorgung vorzulegen. (Wiegescheine +
 Belege Deponierung)

5.0 Arbeitsablauf:
Die Arbeiten haben in Abstimmung mit den anderen am Bau
 beschäftigten Gewerken zu erfolgen. Die Leistungen
sind in zeitlichen Abschnitten zu erbringen.

6.0 Materialtransport
Sofern keine gesonderten Positionen ausgewiesen sind,
ist der An- bzw. Abtransport sämtlicher Baustoffe von
und bis zur jeweiligen Verwendungsstelle bzw. zum
Lagerplatz Sache des AN und in die Einheitspreise
einzurechnen. Eventuelle Mitbenutzung von kränen
 oder Fördergeräten anderer Auftragnehmer ist mit
diesen direkt zu klären und zu verrechnen.

7.0 Abrechnung:
Abschlags- und Schlußrechnungen werden nur zusammen mit
 einem prüfbaren Aufmaß freigegeben. Das Aufmaß ist mit
 den  Positionsnummern des Leistungsverzeichnisses
versehen zu ordnen. Die Abrechnung erfolgt nach
Planaufmaß. Auf Verlangen sind
Aufmaßpläne/Skizzen mit nachvollziehbaren Darstellungen
 der Leistung sowie den Maßen versehen zusammen mit der
 Rechnung einzureichen.  In jeder Rechnung sind Wert
und Umfang aller bisher erbrachten Leistungen
aufzuführen. Bereits geleistete
Abschlagszahlungen sind am Schluß der Rechnungen
einzeln aufzuführen und abzuziehen.

Für nachträglich nicht überprüfbare Leistungen ist vor
Ausführung bzw. Verhinderung der Prüfbarkeit ein
gemeinsames Aufmaß zu beantragen.

Abrechnungseinheiten: (Mengeneinheiten nach GAEB -
Richtlinien)

d = Tag  h = Stunden
Mt = Monat  psch = pauschal
St = Stück  Wo = Woche
md = Meter x Tage
m2Wo = Quadratmeter x Wochen
Std = Stück x Tage

Es wird empfohlen, vor Angebotsabgabe die örtlichen
Gegebenheiten zu besichtigen.

8.0 Baustelleneinrichtung
Sofern keine gesonderten Positionen vorgesehen sind,
ist das Einrichten, Vorhalten und Räumen der
Baustelleneinrichtung für sämtliche Positionen des
Leistungsverzeichnisses in die Einheitspreise der
Positionen einzurechnen. Ebenso das Einholen amtlicher
Genehmigungen, Beantragung von Straßensperren etc.
Evtl. anfallende Genehmigungsgebühren sind dem AG ohne
jegliche Aufschläge zu berechnen.

Geräte, Werkzeuge, Gerüste und Hebezeuge sowie sonstige
 Betriebsmittel, die zur vertragsgemäßen Durchführung
der Bauleistungen erforderlich sind, auf die Baustelle
bringen, bereitstellen und betriebsfertig aufstellen
einschl. der dafür notwendigen
Arbeiten.

9.0 Bieterangaben Hersteller / Fabrikat
Sind in den Positionstexten Produkte mit Angaben zum
Hersteller ausgeschrieben, hat der  Bieter  die
Möglichkeit, gleichwertige Produkte anzubieten. Diese
sind in der entsprechenden Position auszuweisen.
Nachweis der Gleichwertigkeit siehe KEVM. In den
jeweiligen Einzelpositionen ist die angebotene Leistung
 mit Fabrikat und Typ anzugeben. Sofern systembedingt
Produkte aufeinander abgestimmt sein müssen, ist dies
auch bei als gleichwertig angebotenen Produkten zu
gewährleisten.

Beispiel:

Ausgeschriebenes Fabrikat:

Hersteller:  Müller
Typ:  ABC

Angebotenes Fabrikat:

Hersteller:  Schmidt
Typ:  XYZ

10.0 Werkstatt- und Montagepläne:
Die Werkstatt- und Montageplanung, die der
Auftragnehmer anfertigt, greift nicht in die
Dimensionierungen der tragenden und nichttragenden
Konstruktionen der Ausführungsplanung ein.
Bauphysikalische und geometrische Angaben bleiben
unverändert.
Verbindungsmittel und geometrisch nicht relevante
Details der Planung können im Rahmen der
Werkstattplanung alternativ vorgeschlagen werden.
Änderungsvorschläge sind vor Fertigstellung der
Werkstatt- und Montagepläne bei der Bauleitung /
Architekturbüro zu
 beantragen. Alle vorgesehenen Änderungen gegenüber der
 Ausführungsplanung sind dabei kenntlich zu machen. Die
 aufgrund von Änderungen gegenüber der übergebenen
Ausführungsplanung gegebenenfalls entstehenden Kosten
für nochmalige Prüfung durch den
Prüfingenieur bzw. nochmalige Koordination der
Planungsbeteiligten trägt der Auftragnehmer. Die
Prüfung und Freigabe der Werkstatt- und Montageplanung
bezieht sich auf die abgestimmten und auf die
geometrischen Änderungen. Die Folgen nicht abgestimmter
Änderungen trägt der ausführende Auftragnehmer.

*Hinweis*
Verwendete Leistungsbereiche (VOB Teil C)

DIN 18299 Allgemeine Regelungen für Bauarbeiten jeder
Art
DIN 18360 Metallbauarbeiten

Insbesondere sind zu beachten:

Richtlinien für Kindergärten - Bau und Ausstattungdes Bad. Gemeindeunfallversicherungsverbands
(Kindergartenrichtlinien)

Die einschlägigen Unfallverhütungsvorschriften z.B.

Unfallverhütungsvorschrift "Kindertageseinrichtungen"
GUV-V S2

Regel "Kindertageseinrichtungen" GUV-SR S2

DIN 18 024 Barrierefreies Bauen

Gründung und Fundamente
Fundamente werden bauseits errichtet.

Leistungsumfang
Sämtliche Leistungen verstehen sich als betriebsfertige
 Leistung. Sie umfassen alle zu ihrer Erbringung
erforderlichen Baustoffe, Bau- und sonstige Kleinteile
frei Einbauort, es sei denn, der Leistungsbeschrieb
weicht ausdrücklich hiervon ab. Alle zur Montage
erforderlichen Befestigungsmittel sind in die
Einheitspreise mit einzukalkulieren. Für die
Verankerung sind nur bauaufsichtlich zugelassene bzw.
im
Einzelfall von den zuständigen Behörden zugelassene
Befestigungssysteme zu verwenden und dabei deren
Zulassungs-/ Anwendungsbedingungen zu beachten.

Materialien u. Qualitäten
Die im Leistungsverzeichnis und in den Planunterlagen
geforderten Materialien, Konstruktionen und Qualitäten
werden verlangt. Jedoch sind Änderungen aufgrund ggfs.
abweichender Dimesionen durch den Statiker bzw.
Prüfstatiker mit dem Auftraggeber bzw.
dessen Architekten abzustimmen.
Die Ausführung gleichwertiger Konstruktionen und
Materialien muß vom Auftraggeber genehmigt werden. Der
Nachweis der Gleichwertigkeit ist durch vergleichbare
statische Werte, Konstruktionszeichnungen,
Herstellernachweise, Prüfzeugnisse und Muster zu
erbringen. Der AN hat dem AG unaufgefordert den
Nachweis der
Überwachung (Güteüberwachung) der zu liefernden Stoffe
und Bauteile entsprechend den betreffenden DIN-Normen
zu erbringen. Diese Forderung gilt für nichtgenormte
Stoffe und Bauteile als erfüllt, wenn ein gültiges
Prüfzeugnis/Prüfzeichen einer anerkannten
Prüfanstalt vorliegt.

Zusammenbau unterschiedlicher Werkstoffe
Beim Zusammenbau unterschiedlicher Werkstoffe muss
gewährleistet sein, dass keine Kontaktkorrosion und
keine andere ungünstige Beeinflussung entstehen kann.
Es sind Zwischenlagen aus Kunststofffolie oder dgl.
vorzusehen.

Maße und Toleranzen
Alle Maße der Ausführungszeichnungen sind vom
Auftragnehmer verantwortlich zu prüfen, sämtliche Maße
sind vor Ausführung der Leistung am Bau nachzumessen.
Eine besondere Vergütung hierfür erfolgt nicht.
Massdifferenzen zwischen den Ausführungszeichnungen und
 baulichen Gegebenheiten sind unverzüglich der
örtlichen Bauleitung mitzuteilen und mit ihr inhaltlich
abzustimmen.
Der Auftragnehmer hat vor Fertigungsbeginn zu prüfen,
ob die Ausführung am Bau nach den vereinbarten Details
Maße und Toleranzen und den zulässigen Toleranzen
erfolgt.
Für Toleranzen gelten DIN 18201, DIN 18202, DIN 18203.
An die Ebenheit von Flächen werden die erhöhten
Anforderungen gem. DIN 18202 Tabelle 3 Zeile 2, 4 und 7
 gestellt.
Evtl. Änderungs- oder Zusatzmaßnahmen sind vor
Fertigungsbeginn zu vereinbaren. Abweichend hiervon
kann die Fertigung nach theoretischen Maßen (Planmaßen)
 vereinbart werden.

Ausführungsunterlagen
Ausführungspläne sind nach vollständiger Klärung des
Auftragnehmers mit den planenden Architekten und dem
Statiker vom Auftragnehmer 3-fach an den Auftraggeber
zu übergeben.

Abfall- u. Bauschuttbeseitigung
Die Auftragnehmer sind mit Auftragsannahme dazu
verpflichtet, ihre Arbeits- und Lagerbereiche
eigenverantwortlich zu reinigen und von Abfall
freizuhalten.
Sämtlicher auf der Baustelle anfallender Baustellen,-
abfall, d.h. Bauschutt, wiederverwertbarer Abfall,
Restmüll, Liefer- und Umverpackungen, Behälter
sowie Über- und Restmaterial geht in das Eigentum des
jeweiligen Verursachers über und ist zu entsorgen. Die
Bauleitung behält sich unangemeldete Stichproben in
Bezug auf die ordnungsgemässe Müllentsorgung vor. Kommt
 der Auftragnehmer seiner
Entsorgungspflicht trotz angemessener Nachfrist nicht
bzw. nicht ordnungsgemäß nach, kann der Auftraggeber
den Schutt bzw. Abfall zu Lasten des Auftragnehmers
beseitigen lassen. Das Eingraben sowie das Verbrennen
von
Baustellenabfällen auf der Baustelle ist untersagt.
Flüssige Abfälle wie Farb- und Beschichtungsreste
dürfen in keinem Falle über die Gebäude- oder
Freianlagenentwässerung bzw. in die Baugrube
abgeschüttet werden.

Terminabstimmung u. Koordination
Die Terminabstimmung und Koordination der Arbeiten mit
den Vor- und Folgegewerken hat rechtzeitig und in
Absprache mit der BL zu erfolgen.

Schutz der Leistung
Der AN hat die von ihm ausgeführten Leistungen und die
ihm für die Ausführung übergebenen Gegenstände bis zur
Abnahme vor Beschädigung und Diebstahl zu schützen. Der
 AN haftet für alle von ihm nachweislich verursachten
Beschädigungen und Verunreinigungen.
Geeignete Schutzmaßnahmen sind Nebenleistung.

Gefahrenquellen
Auftragnehmer, die durch die Ausführung von Arbeiten
oder durch die von ihnen auf der Baustelle
stationierten Geräte Gefahrenquellen schaffen, haben
zur Abwendung der Gefahren entsprechende
Sicherheitsmaßnahmen vorzusehen. Die Gefahren sind
durch sichtbare Gefahrenzeichen kenntlich zu machen,
ggf. zu beleuchten. Geräte und Einrichtungen sind
eindeutig so zu kennzeichnen, daß der jeweilige
Eigentümer erkennbar ist.
Insbesondere sind giftige, ölige, brennbare oder
sonstwie toxische Substanzen so zu lagern, daß eine
Gefährdung Dritter sowie eine Gefährdung der Umwelt
(Boden, Grundwasser, etc.) ausgeschlossen sind. Bei
Verstössen hiergegen behält sich die Bauleitung vor,
Maßnahmen zur Abwehr von Gefahren auch ohne
Vorankündigung zu Lasten des Verursachers
durchzuführen.
Bei Schweiss-, Schneid- u. Lötarbeiten etc. auf der
Baustelle sind geeignete brandschutztechnische
Massnahmen gegen Funkenflug zu treffen. Sämtliche
angrenzenden und umliegenden Bauteile, insbesondere die
 Glasfassaden (Aufzugsanlage und Zugangstüren) aber
auch Betonwände, -decken, Mauerwerk
etc., sind vor Beginn der Schweissarbeiten mit
geeigneten Massnahmen und / oder Vorrichtungen zu
schützen. Dieser Aufwand wird nicht gesondert vergütet
und ist in die Einheitspreise einzukalkulieren.
Insbesondere wird auch darauf hingewiesen, daß
Gasflaschen nur ordnungsgemäss gesichert transportiert
und gelagert werden dürfen.

Immisssionsschutz
Luftreinhaltung:
Die befestigten Flächen und Zufahrten auf dem
Grundstück sind entsprechend dem Verschmutzungsgrad
regelmäßig zu säubern.
Vom Auftragnehmer ist ferner sicherzustellen, dass
Verschmutzungen der öffentlichen Strassen
durchFahrzeuge nach dem Verlassen des
Baustellenbereiches
vermieden bzw. umgehend beseitigt werden.

Technische Spezifikationen
Soweit in der Leistungsbeschreibung auf Technische
Spezifikationen, z.B. nationale Normen, mit denen
Europäische Normen umgesetzt werden, europäische
technische Zulassungen, gemeinsame technische
Spezifikationen, internationale Normen, Bezug genommen
wird, werden auch ohne den ausdrücklichen Zusatz: "oder
 gleichwertig / o.glw." immer gleichwertige Technische
Spezifikationen in Bezug genommen.

Die im Leistungsverzeichnis angegebenen Maße sowie die
genannten Dimnsionen sind nur Richtmaße und müssen nach
 Auftragsvergabe durch die zu erbringende Statik
berechnet, geprüft und mit der Bauleitung genau
festgelegt werden.
Der Bieter ist verpflichtet, die im
Leistungsverzeichnis beschriebenen Positionen auf
Vollständigkeit, fachgerechte Ausführbarkeit und
Eignung für den vorgesehenen Verwendungszweck zu
überprüfen. Dies gilt auch im Hinblick auf die
vorgesehene Verbindung mit dem Bauwerk und die zu
erwartenden Beanspruchungen.

Bezugspunkte
Bezugspunkte für die Maßordnung sind die OK FFB der
jeweiligen Geschosse imbereich von Ausgangs,-und
Aufzugstüren. Diese werden in Absprache mit der
Bauleitung vor Ort nochmals genau festgelegt und können
 gegenüber den beiliegenden Plänen geringe Abweichungen
 ausweisen.

Für die Maßgenauigkeit der anzufertigen
Ausführungspläne ist der Auftragnehmer allein
verantwortlich.

Verbindungen
Die in der Werkstatt auszuführenden Verbindungen
erfolgen als Vollschweissung. Bei der Montage auf der
Baustelle sind geschraubte Verbindungen auszuführen,
sofern im Leistungsverzeichnis bzw. Zeichnungen nicht
anders angegeben. Sämtliche Schnittstellen sind sauber
zu entgraten und flächenbündig zu verschleifen.
Rohrenden sind grundsätzlich zu schließen wenn im
Leistungsverzeichnis nichts anderes beschrieben
ist. Die Schnittkanten und Profilenden sind
auszurunden, daß die Forderungen der UVV
Kindergartenbau GUV-S1 (Radius 2mm) eingehalten werden.
Sichtbare Verschraubungen sind regelmäßig mit
gleichbleibenden Abständen und möglichst symmetrisch
anzuordnen. Für die Aufteilung ist die Zustimmung des
Architekten einzuholen. Geschraubte und geschweißte
Montagestöße die nicht durch die Ausführungsplanung
vorgegeben sind, bedürfen in jedem Fall der Zustimmung
des Architekten und des Tragwerkplaners.

Werkstoffe
Für die Werkstoffe gilt folgendes, soweit im
Leistungsverzeichnis nichts anderes angeben ist:
Stahlprofile:
Stahlgüten mindestens S 235JR, DIN EN 10027-1
scharfkantig, gem. DIN EN 10025
Stahlbleche:
Gütegruppe ST IX 320 nach DIN 1623, Abkantungen mit
gleichmäßigem Radius
Edelstahl:
Austenitische Chrom- Nickel-Molybdänstähle entsprechend
 DIN 17440 und DIN 17445
Schrauben:
Güte 5.6 nach DIN 18800, sichtbare Schrauben aus
Chrom-Nickel-Stahl als Innensechkantschrauben.
Verankerungen:
bauaufsichtlich zugelassene Schwerlastdübel (im
Aussenbereich nur V4A)
Alle Schweißnähte a= 5,0mm.
Sind einzelne im Leistungsverzeichnis vorgesehene
Profile nicht lieferbar, so dürfen andere Profile nur
mit der Zustimmung des Architekten eingebaut werden.

Befestigungsmittel
Alle zur Montage erforderlichen Befestigungsmittel
sowie alle Anschlußteile wie Stirnplatten, Schrauben,
Steifen, Unterfütterungen, etc. sind in die
Einheitspreise mit einzukalkulieren. Für die
Verankerung sind nur bauaufsichtlich zugelassene bzw.
Befestigungsmittelim Einzelfall von den zuständigen
Behörden zugelassene Befestigungssysteme zu verwenden
und dabei deren Zulassungs-/ Anwendungsbedingungen zu
beachten.
Die Auswahl der kompletten Befestigungsteile trifft der
 Auftragnehmer entsprechend dem gegebenen
Anwendungsfall unter Berücksichtigung der Erfordernisse
 hinsichtlich Justage, Toleranzausgleich,
Dehnungsaufnahme und Tragfähigkeit. Der Auftragnehmer
hat die
Größe, Lage und Einteilung der Befestigungsmittel
eigenverantwortlich zu ermitteln.
Alle sichtbar verbleibenden Befestigungsmittel sind zu
bemustern und durch die Bauleitung und Prüfstatik
freizugeben.
Verlangt werden komplette Montage an der Baustelle,
einschl. allen erforderlichen Geräten, Werk- und
Versatz-/ Hebezeugen (z. B. auch Autokran etc.), sowie
Montagesicherungen, notwendigen Schweissverbindungen
einschl. Gerät und Schweissmaterial, notwendige
Schraubverbindungen, einschl. Bohrungen.
Bei Befestigungen an Beton bzw. Mauerwerk etc. sind die
 erforderlichen Stemm- und Bohr- und Vergussarbeiten
enthalten, ebenso Dübel und Steinschrauben.

Profilquerschnitte
Die Profilquerschnitte der Ausschreibungspositionen
wurden frei dimensioniert und sind vom Auftragnehmer
durch die von ihm zu erbringende Statik zu
dimensionieren und mit der Bauleitung bei Änderungen
abzustimmen.
Bei Abweichen von den vorgegebenen Dimensionen und
Querschnitten ist der Auftragnehmer verpflichtet, unter
 Berücksichtigung der Einbausituation und der
Einwirkungen von dynamischen Lasten für die
entsprechenden Konstruktionen eine objektbezogene
Statik zu erbringen und diese der Prüfstatik zur
Prüfung vorzulegen. Die Kosten sind durch den AN zu
tragen.
Bei der Planung, Fertigung und Montage sind die
Einflüsse aus - Kriechen und Schwinden des Betons -
Thermische Bewegungsänderungen
- Formveränderungen aus Eigengewicht/Belastungen
- Verkehrsbelastungen
und sonstiger aus der Art der Baumaßnahme
resultierenden Belastungen, mit dem für das Bauvorhaben
 zuständigen Tragwerkplaner abzuklären und die dafür
erforderlichen Maßnahmen und Leistungen vom
Auftragnehmer zu erbringen.

Eignungsnachweis
Die ausführende Stahlbaufirma muß die
Herstellerqualifikation für geschweißte Stahlbauten
(Eignungsnachweis) nach DIN 18800 Teil 7, Ausg.
11/2008, Abschnitt 13.5 für die Klasse C bzw. nach DIN
EN 1090 Ausführungsklasse EXC 2 erfüllen. Die Eignung
ist mit
Angebotsabgabe nachzuweisen. Es dürfen nur Schweißer
eingesetzt werden, die entsprechende Prüfzeugnisse
besitzen.

Oberflächenbehandlung
Der Oberflächenbehandlung ist wie folgt auszuführen,
sofern im Leistungsverzeichnis nichts anderes
beschrieben ist:
Vorbehandlung und Verzinkung von Stahlprofilen im
Aussenbereich:
Einwandfreie Entrostung als metallisch blanke
Oberfläche durch Entfetten und Entfernen von Rost und
Zunder in Beizbädern und anschließender
Flußmittelbehandlung. Schweißschlacken,
Beschichtungsreste,etc. müssen vorher entfernt werden.
Oberflächenvorbereitungsgrad: SA 2 1/2
Feuerverzinkung als Korrosionsschutz,
Mindestschichtdicken in Abhängigkeit von der
Materialdicke 70 - 90 my, entsprechend der
flächenbezogenen Zinkauflage von 310 - 610 g/qm.
Alle verzinkten Stahlteile müssen nach der Verzinkung
geprüft und nachgearbeitet werden. Verformungen, die
beim Verzinken eingetreten sind, sind zu richten. Das
Richten hat kalt zu erfolgen. Schäden an der Verzinkung
 (durch Schweißen, Bohren, Sägen, Schleifen oder
Transportschäden) müssen umgehend ausgebessert werden,
im Werk durch thermisches Spritzen, auf der Baustelle
durch Zinkstaubbeschichtung. Die
entsprechenden Stahloberflächen müssen für beide
Verfahren dem Oberflächenvorbereitungsgrad SA 2 1/2
nach DIN EN ISO 12944-4 entsprechen.

Werkstattzeichnungen
Im Auftragsfall sind nach Aufmaß vom Bieter über
sämtliche Positionen vermaßte Werkstattzeichnungen nach
 erfolgtem Aufmaß unter Berücksichtigung der örtlichen
Gegebenheiten, gemäß nachfolgendem Beschrieb und auf
der Grundlage der beiliegenden Detailzeichnungen zu
erstellen.
.
Die Werkstattzeichnungen sind vor Fertigungsbeginn mit
genügend Vorlauf und ca. 14 Tagen Prüfzeit den
Architekten und dem Prüfstatiker dreifach vorzulegen
und von diesen zur Ausführung freigeben zu lassen, so
dass durch evtl. notwendige Änderungen oder Korrekturen
 keine Verzögerung bei der Arbeitsvorbereitung
eintreten. Die Korrekturen der Architekten beziehen
sich auf maßliche und gestalterische Angaben und
befreien den AN nicht von der technisch einwandfreien
und
Werkstattzeichnungenvorschriftsgemäßen Ausführung der
Arbeiten vor Ort. Bedenken des AN gegen vorgeschlagene
Ausführungsarten sind im Rahmen dieser
Werkstattzeichnungen zu klären.

Mustervorlage
Der Auftragnehmer ist verpflichtet, nach der
Beauftragung von den durch die Architekten
festzulegenden Profilarten und sichtbar verbleibenden
Blechen und Befestigungsmitteln auf Verlangen ggfs.ein
Handmuster mit der gewünschten Oberfläche zur Freigabe
vorzulegen.

Schutz der Leistung
Alle Konstruktionselemente sind während und nach der
Montage gegen äußere Einflüsse (Beschädigung,
Verunreinigung etc.) in geeigneter Weise zu schützen

Alle Oberflächenverschmutzungen, insbesondere auch
Klebebänder- und Abdichtungsreste etc. an Blechen und
Profilen sind vor der Abnahme der Leistung sauber und
rückstandslos zu entfernen.

Plananlagen:

440 WP 001 Grundriss Untergeschoss
440 WP 002 Grundriss Erdgeschoss
440 WP 003 Grundriss Obergeschoss
440 WP 004 Grundriss Dachgeschoss
440 WP 006 Schnitt A-A
440 WP 014 Ansicht Ost 2018-01-28
440 WP 024 Innentreppe
440 WP 025 Außentreppe Schnitte
440 WP 026 Außentreppe
440 WP 029 Geländer Stützwand+Laubengänge, Handlauf
Lichthof
440 WP 030 Steg
440 Statik Treppenturm 2019-05-28
440 Statik Steg 2019-05-28
440 Anschluß Treppe 2019-05-20
440 Ausschnitt Anschluss Treppe 2019-05-20

### 01 BAUSTELLENEINRICHTUNG

**01.10 Baustelleneinrichtung und -räumung**
Einrichten, Sichern und Räumen der erforderlichen und
kompletten Baustelleneinrichtung.

Geräte, Werkzeuge, Gerüste und Hebezeuge sowie sonstige
 Betriebsmittel, die zur vertragsgemäßen Durchführung
der Bauleistungen erforderlich sind, auf die Baustelle
bringen, Bereitstellen und -soweit der Geräteeinsatz
nicht gesondert berechnet wirdbetriebsfertig aufstellen einschl. der dafür
notwendigen Arbeiten. Soweit nicht für bestimmte
Leistungen (z.B. Bedarfsleistungen) für das Einrichten
der Baustelle gesonderte Positionen im
Leistungsverzeichnis enthalten sind, gilt die Pauschale
 für alle
Leistungen sämtlicher Abschnitte des
Leistungsverzeichnisses.

Ein Baustellen-WC sowie Baustromkasten sind auf der
Baustelle vorhanden.
Bauseits wird ein Fassadengerüst erstellt.
Behelfsgerüste, Hilfskonstruktionen etc. die zum Aufbau
 der Treppenanlage, Steg etc. erforderlich sind sind
einzukalkulieren.
Einheit: psch

### 02 FLUCHTTREPPENANLAGE

**02.20 Werkstatt- und Montagepläne**
Erstellung der erforderlichen Planungsunterlagen und
technischen Ausführungszeichnungen der
Fluchttreppenanlage.
Einheit: psch

**02.30 Fluchttreppe EG - DG**
Fluchttreppenanlage UG - DG
anfertigen, liefern und montieren einer feuerverzinkten
 Stahlwangen-Treppenkonstruktion als zweiläufige,
gegenläufige Treppenanlage mit Zwischenpodesten als
komplette Leistung.
Montage mittels Schraubverbindungen an Stützen

- Geschosshöhe:
UG bis EG  ca.  2400 mm
EG bis OG  ca. 3040 mm
OG bis DG  ca. 3040 mm

Treppenkonstruktion bestehend aus:

Stützen:
4 Stützen HEA 200
Länge:
2 x ca. 8036 mm
1 x ca. 8720 mm
1 x ca. 9800 mm
jeweils mit unterseitig angeschweisster, quadratischer
Kopfplatte mit  4 Bohrungen für die Verdübelung auf den
 bauseits errichteten Beton- Sitzstufen.

Unterzüge / Querträger:
HEA 160
Länge ca. 3135 mm, mit Kopfplatten und Gegenplatten an
den Stützen befestigt, Verbindung geschraubt.

Treppenläufe:
UG bis EG 10 + 7 Stg. 16 x 30 cm
EG bis OG 10 + 9 Stg. 16 x 30 cm
OG bis DG 10 + 9 Stg. 16 x 30 cm
Mit Austrittstufe und Antrittsstufe.

Unterer Lauf Inkl. unten angeschweisster Laschen an den
 Wangen zur Montage auf dem Fundament.

Treppenbreite (Außenkante Wangen): ca.1510 mm
Anzahl der Steigungen gesamt: 53 Stk

Treppenwangenkonstruktion:
Wangenkonstruktion aus U 220, an den Aussen,-und
Innenseiten der Treppenanlage sowie aussenseitig
umlaufend an den Podesten.
Montage mittels Schraubverbindung an den Stützen bzw.
Unterzügen unter den Podesten.
inkl. sämtlich erforderlichen Bohrungen, Haltebleche
etc. zur Schraubmontage der Gitterroststufen sowie für
die Anschlüsse an die Podestkonstruktionen, Laubengang
etc.

Stufen:
Industriegitterroststufen 30/10 rutschhemmend
mit seitl. Laschen zur Schraubmontage zwischen den
Treppenwangen.
Stufenbreite: ca.1350 mm
Stufentiefe:  ca.  320-330mm
Steigung: ca. 160 mm
Auftritt:  300 mm
Untertritt: 20-30 mm
Aufkantung an der Hinterkante der Stufen
(Kindersicherung)
Rutschhemmendes Profil an den Stufenvorderkanten.

Podestkonstruktion:
Umlaufendes U- Profil U 220, auskragend, am Unterzug
HEA 160 verschraubt.
Die erforderlichen Bohrungen sowie die Auflagewinkel
zur Montage des Gitterrost-Podestbelages sind in den EP
 einzukalkulieren, ebenso Auskragungen, Aussparungen
und rutschfeste Kantenausbildungen an den An- und
Austrittsstufen.

3 Zwischenpodeste als Auskragung,
Material: Gitterroste 30/10 rutschhemmend,
Tragstärke nach statischer Erfordernis ca. 35 mm

3 Austrittspodeste als Auskragung
Material: Gitterroste 30/10 rutschhemmend,
Tragstärke nach statischer Erfordernis ca. 35 mm
Auskragung des Gitterrostbelags im Anschluss an den
Laubengang.

Windverbände:
je 2 Stk. verzinkte Diagonalverbände bei den Podestkonstruktionen. (12 Auskreuzungen) Rundstahl 12mm

1 Windverband senkrecht an den Podeststützen Rundstahl
20mm

Ausführung siehe Pläne Außentreppe
Einheit: psch

**02.40 Zulage geschlossene Stufen**
*** Bedarfsposition ohne GB
Mehrpreis für Treppenstufen aus 3 mm starkem Aluminium,
 mit verschweißten und geschliffenen Kanten, für den
Außenbereich geeignet,
Oberfläche mit erhabener Lochung (2 mm hohe
Düsenlochung)
Bewertungsgruppe für die Rutschhemmung R11
Bewertungsgruppe für den Verdrängungsraum V10
Einheit: psch

**02.50 Brüstungsgeländer Platten**
Brüstungsgeländer
anfertigen, liefern und montieren von verzinkten
Brüstungsgeländern, umlaufend um die Treppenanlage in
segmentierter Ausführung,

- Geländerholmdruck: 1,0 kN/ m

Geländerhöhe über Belag min. 1000 mm

Brüstungsgeländer: lt. Detailzeichnung.
bestehend aus:

-Geländerstützen Flachstahl 60 x 15 mm, Länge ca. 1040
mm, auf Oberseite der Wangen geschweißt.

Rahmen zwischen den Geländerstützen, aus Flachstahl 60
x 10 mm,senkrecht,
Obergurt Winkelprofil 60 x 60 x 6 mm, Untergurt
Winkelprofil 50 x 50 x 8 mm,

einschl. Bohrungen zur Befestigung der Trespaplatten.

Füllungen aus Platten, Fabrikat Trespa Meteon Exterior
oder gleichwertig, Dicke 10 mm, an Ober- und Untergurt
mit Schrauben befestigt. Farbe aus Trespa- Fabkarte
nach Wahl des AG.

Angebotenes Fabrikat:

--------------------------------
Hersteller

--------------------------------
Typ

Die erforderlichen Bohrungen zur Montage an den
Geländerstützen sowie der Flacheisen zur Befestigung
der Handläufe sind in den EP einzukalkulieren, ebenso
die Ausbildung aller Gehrungen, Anschlüsse an
Brüstungsgeländer, Treppengeländer etc.

Die Befestigung der einzelnen Geländersegmente erfolgt
mittels Edelstahlschrauben als geschraubte Konstruktion
 an den angeschweissten und vorgebohrten
Geländerstützen.

Einzellänge:
ca. 3105 mm ( 1 x )
ca. 1362 mm (2 x )
Menge: 2,000 St

**02.60 Zulage Farbe Platten**
Zulage für unterschiedliche Farben pro Geschoss.
Einheit: psch

**02.70 Treppengeländer**
Treppengeländer
anfertigen, liefern und montieren von verzinkten
Brüstungsgeländern umlaufend um die Treppenanlage in
segmentierter Ausführung,

- Geländerholmdruck: 1,0 kN/ m

Geländerhöhe über Belag min. 1000 mm

Brüstungsgeländer: lt. Detailzeichnung.

bestehend aus:

-Geländerstützen Flachstahl 60 x 15 mm, Länge ca. 1040
mm, auf Oberseite der Wangen geschweißt.

Rahmen zwischen den Geländerstützen, aus Flachstahl 60
x 10 mm,senkrecht, Abstand der senkrechten Flacheisen
max. 89 mm.
Ober- und Untergurt Flacheisen 60 x 10 mm,

Die erforderlichen Bohrungen zur Montage an den
Geländerstützen sind in den EP einzukalkulieren, ebenso
 die Ausbildung aller Gehrungen, Anschlüsse an
Brüstungsgeländer, Treppengeländer etc.

Die Befestigung der einzelnen Geländersegmente erfolgt
mittels Edelstahlschrauben als geschraubte Konstruktion
 an den angeschweissten und vorgebohrten
Geländerstützen.
Menge: 40,000 m

**02.80 Handlauf, verzinkt**
Handlauf, verzinkt
als Handlauf an den Geländerkonstruktionen der
Treppenanalge im Podest und Treppenbereich

bestehend aus:

Rundrohr d = ca. 33 mm, nahtlos, feuerverzinkt mit
unterseitig aufgeschweißten Handlaufhaltern.

Einzurechnen sind sämtliche Knick- und Eckausbildungen
für vorbeschriebenen Handlauf als gebogene  Ausführung
sowie das Verschließen offener Profilenden.
Offene Profilenden der Rundrohrhandläufe schließen,
sauber entgraten und flächenbündig verschleifen. Die
Schnittkanten und Profilenden sind auszurunden
(Radius ca. 2 mm).

Handlaufhalter in separater Position.
Menge: 160,000 m

**02.90 Handlaufhalter, verzinkt**
Handlaufhalter, feuerverzinkt und grundiert, für
verzinkte Handläufe im Außenbereich, unterseitig
am Handlaufrundrohr aufgeschweißt, bestehend aus:

Flachstahl 60/10 l = ca. 122 mm,
an den Geländerstützen verschweißt.

Rundstahl Durchmesser 10 mm, Länge ca. 100 mm, an
Vorderkante Flacheisen angeschweißt.
Menge: 156,000 St

### 03 STEG AUSSENGELÄNDE

**03.100 Werkstatt- und Montagepläne**
Erstellung der erforderlichen Planungsunterlagen und
technischen Ausführungszeichnungen Steg.
Einheit: psch

**03.110 Steg Außengelände**
anfertigen, liefern und montieren einer feuerverzinkten
 Stahlwangen-Konstruktion (Steg Laubengang EG -
Außengelände)

Höhen:
RFB EG = -0,04m
OK Fundament = -0,90 m
OK Stützwand = -1,31 m (Auflager Mitte)

Stegkonstruktion bestehend aus:

Längsträger IPE 330
Länge (Achsmaß)
1 x ca. 9757 mm
1 x ca. 9571 mm

Lichter Abstand 1166 mm

Oberseitig aufgeschweißte Winkel 40 x 40 x 4 mm als
Auflager Belag.

Bohrungen zur Montage der Geländerstützen.

Anschluss an Fundament unten mit angeschweissten
Laschen zur Montage auf dem Streifenfundament, mit je 4
 x HIT-HY-200-A + HIT-V-R M12.

Auflager auf Stützwand mit je 2 schräggestellten
Stützen aus Rundrohr, 108 x 8 mm, S 235, einschl. aller
 Schrägschnitte,
an Unterseite IPE: Kopfplatten 300 x 160 x 15 mm, mit
jeweils 4 M20 10.9 HV,
auf Stützwand: Stahlprofil als Umfassung der Mauer, aus
 1 Flacheisen 300 x 330 x 15 mm, 2 x 300 x 150 x 15 mm
und 2 Gewindestäben M20 8.8.

7 Querträger Quadratrohr 70 x 5 mm, mit Kopfplatten d=
10 mm und 4 Schrauben M12 10.9 an Steg IPE verschraubt

6 Aussteifungskreuze zwischen den Querträgern aus
Rundstahl Durchmesser 12 mm, mit Flacheisen an den
Querträgern verschweißt, einschl. Spannschlössern

Steifen d= 8mm an der Außenseite IPE unter allen
Geländerstützen

Belag:
Industriegitterroste 30/10 rutschhemmend
seitlich auf vorbeschriebenem Winkel aufgelagert,
einschl. Befestigung (geschraubt)

Anschluss an Belag Laubengang EG mit Riffelblech
(Ausgleich Höhendifferenz)
Einheit: psch

**03.120 Geländerstützen**
Handlaufstützen Flachstahl 60 x 15 mm, Länge ca. 1004
mm, auf IPE geschweißt.

- Geländerholmdruck: 1,0 kN/ m
Abstand Geländerstützen maximal 1000 mm.

Geländerhöhe über Belag min. 1000 mm
Menge: 22,000 St

**03.130 Brüstungsgeländer Stäbe**
Brüstungsgeländer
anfertigen, liefern und montieren von verzinkten
Brüstungsgeländern in segmentierter Ausführung,

- Geländerholmdruck: 1,0 kN/ m

Geländerhöhe über Belag min. 1000 mm

Brüstungsgeländer: lt. Detailzeichnung.

bestehend aus:

Rahmen zwischen den Geländerstützen
Ober - und Untergurt Flacheisen 60 x 10 mm,
senkrechte Stäbe aus Flachstahl 60 x 10 mm,senkrecht,
Abstand der senkrechten Flacheisen max. 89 mm.
Die erforderlichen Bohrungen zur Montage an den
Geländerstützen sind in den EP einzukalkulieren.

Die Befestigung der einzelnen Geländersegmente erfolgt
mittels Edelstahlschrauben als geschraubte Konstruktion
 an den vorgebohrten Geländerstützen, einschl.
Unterlagscheiben zum Distanzausgleich.

Einzellänge ca. 922 mm
Menge: 19,000 m

**03.140 Zulage Anschluss Geländer Laubengang**
Zualge für das Ausbilden im Grundriss und Abwicklung
nichtrechtwinkliger Elemente am Anschluss an das
Geländer am Laubengang.
Menge: 2,000 St

### 04 LAUBENGANG GELÄNDER

**04.150 Werkstatt- und Montagepläne**
Erstellung der erforderlichen Planungsunterlagen und
technischen Ausführungszeichnungen der
Geländerkonstruktion an den Laubengängen.
Einheit: psch

**04.160 Geländerstützen**
Handlaufstützen Flachstahl 70 x 16 mm, Länge ca. 1315
mm,
Flacheisen 70 x 16 x 70 mm, an Kopfplatte
aufgeschweißt,
Kopfplatte als Winkel ausgebildet, 190 x 140 x 10 mm +
140 x 140 x 10 mm, 2 x  an Vorderkante Betonplatte und
2 x  von oben gedübelt mit HIT-HY 200-A +
HIT-V-R M 12.

- Geländerholmdruck: 1,0 kN/ m
Abstand Geländerstützen maximal 1000 mm.

Geländerhöhe über Belag min. 1000 mm
Menge: 70,000 St

**04.170 Geländerstützen Belag**
Leistung wie vor beschrieben, jedoch unten gerade,
Gesamtlänge ca. 1000 mm, mit Kopfplatte (kein Winkel)
auf Holzbelag geschraubt.
Menge: 4,000 St

**04.180 Brüstungsgeländer Stäbe**
Brüstungsgeländer
anfertigen, liefern und montieren von verzinkten
Brüstungsgeländern in segmentierter Ausführung,

- Geländerholmdruck: 1,0 kN/ m

Geländerhöhe über Belag min. 1000 mm

Brüstungsgeländer: lt. Detailzeichnung.

bestehend aus:

Rahmen zwischen den Geländerstützen
Ober - und Untergurt Flacheisen 60 x 10 mm,
senkrechte Stäbe aus Flachstahl 60 x 10 mm,senkrecht,
Abstand der senkrechten Flacheisen max. 89 mm.
Die erforderlichen Bohrungen zur Montage an den
Geländerstützen sind in den EP einzukalkulieren.

Die Befestigung der einzelnen Geländersegmente erfolgt
mittels Edelstahlschrauben als geschraubte Konstruktion
 an den vorgebohrten Geländerstützen.

Einzellänge ca. 977 mm

Der lichte Abstand der senkrechten Stäbe darf maximal
89 mm betragen!
Menge: 72,000 m

**04.190 Zulage Eckausbildung**
Zualge für Eckausbildungen auf Gehrung, Ausbilden von
Endfeldern etc.
Menge: 13,000 St

**04.200 Zulage Wandanschluss**
Zualge für die Befestigung des Geländers an der Holz-
Unterkonstruktion im DG mit Abstandshülsen und
Schrauben.
Menge: 2,000 St

### 05 STÜTZWAND GELÄNDER

**05.210 Werkstatt- und Montagepläne**
Erstellung der erforderlichen Planungsunterlagen und
technischen Ausführungszeichnungen der
Geländerkonstruktion an den Laubengängen.
Einheit: psch

**05.220 Geländerstützen 1000**
Handlaufstützen Flachstahl 60 x 16 mm, Länge ca. 1000
mm,
auf Fußplatte 160 x 80 x 15 mm geschweißt,,
von oben gedübelt mit 2 x HIT-HY 200-A + HIT-V-R M12

- Geländerholmdruck: 1,0 kN/ m
Abstand Geländerstützen maximal 1000 mm.
Menge: 30,000 St

**05.230 Geländerstützen 390**
Leistung wie vor beschrieben, jedoch Gesamtlänge ca.
390 mm.
Menge: 2,000 St

**05.240 Geländerstützen 960**
Leistung wie vor beschrieben, jedoch Gesamtlänge ca.
960 mm.
Menge: 2,000 St

**05.250 Brüstungsgeländer Stäbe**
Brüstungsgeländer
anfertigen, liefern und montieren von verzinkten
Brüstungsgeländern in segmentierter Ausführung,

- Geländerholmdruck: 1,0 kN/ m

Geländerhöhe über Belag min. 1000 mm

Brüstungsgeländer: lt. Detailzeichnung.

bestehend aus:

Rahmen zwischen den Geländerstützen
Ober - und Untergurt Flacheisen 60 x 10 mm,
senkrechte Stäbe aus Flachstahl 60 x 10 mm,senkrecht,
Die erforderlichen Bohrungen zur Montage an den
Geländerstützen sind in den EP einzukalkulieren.

Die Befestigung der einzelnen Geländersegmente erfolgt
mittels Edelstahlschrauben als geschraubte Konstruktion
 an den vorgebohrten Geländerstützen.

Der lichte Abstand der senkrechten Stäbe darf maximal
89 mm betragen!
Menge: 26,000 m

**05.260 Brüstungsgeländer Stäbe 390**
Leistung wie vor beschrieben, jedoch Höhe ca. 390 mm.
Menge: 1,600 m

**05.270 Brüstungsgeländer Stäbe 960**
Leistung wie vor beschrieben, jedoch Höhe ca. 960 mm.
Menge: 1,100 m

**05.280 Zulage Eckausbildung**
Zualge für Eckausbildungen auf Gehrung, Ausbilden von
Endfeldern etc.
Menge: 2,000 St

### 06 HANDLAUF TREPPE SITZSTUFEN

**06.290 Geländerstützen 850**
Handlaufstützen Flachstahl 60 x 16 mm, Länge ca. 850
mm,
auf Fußplatte 160 x 80 x 15 mm geschweißt,,
von oben gedübelt mit 2 x HIT-HY 200-A + HIT-V-R M12
Menge: 4,000 St

**06.300 Handlauf, verzinkt**
Handlauf, verzinkt
als Handlauf an der Treppe Sitzstufen
bestehend aus:

Rundrohr d = ca. 33 mm, nahtlos, feuerverzinkt mit
unterseitig aufgeschweißten Handlaufhaltern.

Einzurechnen sind sämtliche Knick- und Eckausbildungen
für vorbeschriebenen Handlauf als gebogene  Ausführung.
Handlaufhalter in separater Position.
Menge: 11,000 m

**06.310 Handlaufhalter, verzinkt**
Handlaufhalter, feuerverzinkt und grundiert, für
verzinkte Handläufe im Außenbereich, unterseitig
am Handlaufrundrohr aufgeschweißt, bestehend aus:

Flachstahl 60/10 l = ca. 122 mm,
an den Geländerstützen verschweißt.

Rundstahl Durchmesser 10 mm, Länge ca. 100 mm, an
Vorderkante Flacheisen angeschweißt.
Menge: 8,000 St

### 07 GELÄNDER INNENTREPPE

**07.320 Wandhandlauf aus Edelstahl**
Handläufe aus Edelstahl, bestehend aus:

Rundrohr d = ca. 33 mm, in Edelstahl

Einzurechnen sind sämtliche Knick- und Eckausbildungen
für vorbeschriebenen Handlauf als gebogene  Ausführung
sowie das Verschließen offener Profilenden.
Offene Profilenden der Rundrohrhandläufe schließen,
sauber entgraten und flächenbündig verschleifen. Die
Schnittkanten und Profilenden sind auszurunden
(Radius ca. 2 mm).

Handlaufhalter in separater Position.

Wandseite:
Ausführung als doppelter Handlauf in 2 Höhen (1 x
Erwachsene, 1 x Kinder)
Die Handläufe sind an den offenen Enden zu verbinden
bzw. bis an die Wand zu führen.

Treppenauge:
Ausführung als einfacher Handlauf (Erwachsene)

Ausführung siehe Plan Nr.:
Menge: 95,000 m

**07.330 Wandhandlaufhalter Edelstahl Wand**
Wandhandlaufhalter zur Aufnahme des
Edelstahlhandlaufes.

Wandhalter bestehend aus runder Grundplatte,
Durchmesser 45 mm, Dicke 3 mm, samt den erforderlichen
Bohrungen und Montage am Mauerwerk bzw. Holz

aus Flachstahl mit rechteckiger Stirnplatte ca.  100 x
140 x 10mm und angeschweissten, rechteckigen
Doppellaschen ca. 80 x 70 x 10mm samt den
erforderlichen mit geeigneten Befestigungsmitteln
(Schrauben, Dübeln etc.)

Handlaufstütze aus Rundeisen Edelstahl, Durchmesser 10
mm, rechtwinklig gebogen, am Handlauf und an der
Grundplatte verschweißt.
Menge: 64,000 St

**07.340 Wandhandlaufhalter Edelstahl Geländer**
Leistung wie vor beschrieben, jedoch ohne Grundplatte,
Rundstahl direkt an Geländerstäbe angeschweisst.
Menge: 30,000 St

**07.350 Treppengeländer Stäbe**
Treppengeländer in segmentierter Ausführung,

Oberfläche grundiert

- Geländerholmdruck: 1,0 kN/ m

Geländerhöhe über Belag min. 1000 mm

Höhe Element senkrecht gemessen ca. 1360 mm

Rahmen aus Ober - und Untergurt Flacheisen 60 x 10 mm,
rechtwinklig / trapezförmig,
senkrechte Stäbe aus Flachstahl 60 x 10 mm,Abstand der
senkrechten Flacheisen max. 89 mm.
Die Befestigung der einzelnen Geländersegmente erfolgt
mittels Flachstahllaschen und Grundplatten an den
Beton- Treppenläufen.

Einzellängen:
6 x ca. 1985 mm
1 x ca. 2620 mm
5 x ca. 1395 mm
Menge: 22,000 m

**07.360 Absturzsicherung Pfosten- Riegel- Fassade**
Absturzsicherung an der Treppe zur Pfosten- Riegel-
Fassade, bestehend aus Glasscheibe VSG 10 mm,
dreieckig geschnitten, Oberseite Länge ca. 1500 mm,
Höhe ca. 900 mm, mit Glashaltern an den Pfosten bzw.
Kämpfern der Fassadenkonstruktion befestigt (Holz),
unten mit Glashaltern am Treppenlauf befestigt.
Menge: 2,000 St

**07.370 Abstursicherung Treppe / Eingang**
Absturzsicherung an der Treppe zum Eingangsbereich,
bestehend aus:

4 Stützen Quadratrohr 80 x 40 mm, mit Kopf- und
Fußplatten an der Betondecke bzw. Ringanker auf Mauer
befestigt.
2 x 1305 mm
1 x 1743 mm unten schräg
1 x 2165 mm

Oberfläche grundiert

3 Glasscheiben VSG 10 mm, mit Glashaltern (Klemmhalter)
 an den Stützen befestigt.

1 x 1035 x 1265 mm
1 x 782 x 1266 / 1683 mm
1 x 792 x 1715 / 2131 mm

Zur Aufnahme von Durchbiegungen der Stahlbetondecke ist
 die Befestigung der Stützen oben an der Decke mit
einem gleitenden Anschluss auszubilden. (Kopfplatte mit
 Luft befestigen, mit Moosgummi unterlegen.)
Menge: 1,000 St

### 08 STUNDENLOHNARBEITEN Stundenlohnarbeiten für Leistungen auf Nachweis, einschl. aller Unternehmerzuschläge wie Auslösungen, Fahrtkosten, Tagegeld usw. Bezahlt werden nur die auf Anordnung des AG geleisteten Stunden ohne Wegzeiten mit den vereinbarten Stundenverrechnungssätzen. Ein Anspruch auf Ausführung und Berechnung der im LV vorgesehenen Stunden besteht nicht. Für Stundenlohnarbeiten gilt Nr. 19 KEV 117 (B) ZVB (§ 15 ) Rapportzettel müssen für jeden Kalendertag getrennt ausgestellt sein und sind in der Regel täglich, spätestens aber am Ende jeder Arbeitswoche der Bauleitung vorzulegen. Verspätet eingereichte Rapportzettel werden nicht anerkannt.

**08.380 Meisterstunden**
Menge: 3,000 h

**08.390 Facharbeiterstunden**
Menge: 3,000 h

**08.400 Bauhelferstunden**
Menge: 3,000 h

**08.410 Materialmehrkosten**
Mehrkosten für Materialmehrverbrauch aufgrund
statischer Erfordernisse. Liefern und Verarbeiten von
Stahlprofilen in unterschiedlichen Dimensionen.
einschl. verzinken.
Eventueller Nachweis der Mehrkosten ist durch
Vergleichsberechnung der ausgeschriebenen zu den
verarbeiteten Profilen durch den AN nachzuweisen.
Menge: 50,000 kg

USt %: 19,00
